# PWC-Gebäudereinigung AM Gramzow
Angebotsaufforderung (GAEB 90, DA83)
Währung: EUR
Auftraggeber: Autobahn GmbH des Bundes

## PWC-Gebäudereinigung AM Gramzow
Datum: 26.05.26

### Abschnitt 01 Reinigung der PWC Gebäude A 11 und A 20

#### Unterabschnitt 01.01 PWC Wilmersdorfer Forst km 60,5

*Hinweis*
Reinigung des Gebäudes, bestehend aus Damen-, Herren-
und Behinderten-WC, Montag bis Samstag, Sonntags und an
gesetzlichen Feiertagen auf dem Parkplatz Wilmersdorfer
Forst an der Autobahn A 11

**01.01.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.01.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.02 PWC Suckower Forst km 60,5

*Hinweis*
Reinigung des Gebäudes, bestehend aus Damen-, Herren-
und Behinderten-WC, Montag bis Samstag, Sonntags und an
gesetzlichen Feiertagen auf dem Parkplatz Suckower
Forst an der Autobahn A 11

**01.02.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.02.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.03 PWC Rathsburgseen Süd km 76,5

*Hinweis*
Reinigung des Gebäudes, bestehend aus Damen-, Herren-
und Behinderten-WC, Montag bis Samstag, Sonntags und an
gesetzlichen Feiertagen auf dem Parkplatz Rathsburgseen
Süd an der Autobahn A 11

**01.03.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.03.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.04 PWC Rathsburgseen Nord km 75,5

*Hinweis*
Reinigung des Gebäudes, bestehend aus Damen-, Herren-
und Behinderten-WC, Montag bis Samstag, Sonntags und an
gesetzlichen Feiertagen auf dem Parkplatz Rathsburgseen
Nord an der Autobahn A 11

**01.04.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.04.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.05 PWC Randowbruch (Nord) km 85,7

*Hinweis*
Reinigung des Gebäudes, bestehend aus Damen-, Herren-
und Behinderten-WC, Montag bis Samstag, Sonntags und an
gesetzlichen Feiertagen auf dem Parkplatz Randowbruch
(Nord) an der Autobahn A 11

**01.05.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.05.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.06 PWC Randowbruch (Süd) km 85,1

*Hinweis*
Reinigung des Gebäudes, bestehend aus Damen-, Herren-
und Behinderten-WC, Montag bis Samstag, Sonntags und an
gesetzlichen Feiertagen auf dem Parkplatz Randowbruch
(Süd) an der Autobahn A 11

**01.06.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.06.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.07 PWC Klockow Ost km 310,5

*Hinweis*
Reinigung des Gebäudes, bestehend aus Damen-, Herren-
und Behinderten-WC, Montag bis Samstag, Sonntags und an
gesetzlichen Feiertagen auf dem Parkplatz Klockow Ost
an der Autobahn A 20

**01.07.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.07.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.08 PWC Klockow West km 310,5

*Hinweis*
Reinigung des Gebäudes, bestehend aus Damen-, Herren-
und Behinderten-WC, Montag bis Samstag, Sonntags und an
gesetzlichen Feiertagen auf dem Parkplatz Klockow West
an der Autobahn A 20

**01.08.0001 Reinigung Montag bis Samstag**
Turnus: 1 Pflegedurchgang täglich (Montag bis Samstag).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 609,000 St

**01.08.0002 Reinigung Sonn- und Feiertag**
Turnus: 1 Pflegedurchgang täglich (Sonntag und an
gesetzlichen Feiertagen des Landes Brandenburg).

Tägliche Unterhaltsreinigung:

Die Einheit "St" (Stück) bezieht sich auf einen
vollständigen Reinigungsdurchgang.
Der angebotene Einheitspreis ist für die Reinigung
einer PWC-Anlage zu kalkulieren. Dieser beinhaltet
sämtliche Kosten für die Fahrzeug- und
Gerätevorhaltung, An- und Abfahrten, Hilfs- und
Reinigungsmittel, Löhne, Zuschläge sowie sonstige
Nebenkosten.

Die detaillierten Reinigungsleistungen sind der
Leistungsbeschreibung zu entnehmen.
Menge: 122,000 St

#### Unterabschnitt 01.09 zusätzliche Leistungen

**01.09.0001 Grundreinigung**
Halbjährliche Grundreinigung:
Ein Stück (St) bezieht sich auf einen
Reinigungsdurchgang.
Der angebotene Einheitspreis ist für die Reinigung
einer PWC-Anlage zu kalkulieren. Dieser beinhaltet
sämtliche Kosten für die Fahrzeug- und
Gerätevorhaltung, An- und Abfahrten, Hilfs- und
Reinigungsmittel, Löhne, Zuschläge sowie sonstige
Nebenkosten.

Die Auflistung der genauen Reinigungsleistungen sind
der Leistungsbeschreibung zu entnehmen.
Menge: 32,000 St

**01.09.0002 Zusatzreinigung**
Zusatzreinigung:
Ein Stück (St) bezieht sich auf einen
Reinigungsdurchgang.
Erfahrungsgemäß ist pro Anlage mit zwei Einsätzen pro
Jahr zu planen. Die Beauftragung erfolgt durch den
Auftraggeber (AG) separat.
Der angebotene Einheitspreis gilt für eine zusätzliche
Unterhaltsreinigung der WC-Anlage. Die Abrechnung
erfolgt nach tatsächlichem Aufwand. Sämtliche Kosten
für Fahrzeug- und Gerätevorhaltung, An- und Abfahrten,
Hilfs- und Reinigungsmittel, Löhne, Zuschläge sowie
sonstige Nebenkosten sind in den Einheitspreis
einzukalkulieren.

Die Auflistung der genauen Reinigungsleistungen sind
der Leistungsbeschreibung zu entnehmen.
Menge: 32,000 St

**01.09.0003 Schild**
Schild:
Ein St bezieht sich auf eine PWC-Anlage.
Schild mit folgender Aufschrift für die Dauer der
Vertagslaufzeit, in den Abmessungen 300 x 450 mm und
einer Stärke von 2 mm, sind dem Auftraggeber zu
übergeben.
Der Entwurf ist mit der zuständigen Autobahnmeisterei
abzustimmen.

" Die Reinigung der Anlage erfolgt durch:
  Kontaktdaten der Firma
Die Autobahn des Bundes, Niederlassung Nordost"
Menge: 8,000 St

**01.09.0004 Verbrauchsmaterial Toilettenpapier**
Verbrauchsmaterial:
Ein St bezieht sich auf einen Reinigungsdurchgang.
Der angebotene Einheitspreis ist für eine PWC-Anlage zu
kalkulieren und beinhaltet alle Kosten für die
Lieferung und evt.anfallende Lagerkosten. Folgende
Verbrauchs- materialien sind für die PWC-Anlage
abgestimmt, bereitzustellen: Toilettenpapier

Die Auflistung der genauen Leistungen sind der
Leistungsbeschreibung zu entnehmen.
Menge: 5848,000 St

**01.09.0005 Verbrauchsmaterial Handwaschseife**
Verbrauchsmaterial:
Ein St bezieht sich auf einen Reinigungsdurchgang.
Der angebotene Einheitspreis ist für eine PWC-Anlage zu
kalkulieren und beinhaltet alle Kosten für die
Lieferung und evt.anfallende Lagerkosten. Folgende
Verbrauchs- materialien sind für die PWC-Anlage
abgestimmt, bereitzustellen: Handwaschseife

Die Auflistung der genauen Leistungen sind der
Leistungsbeschreibung zu entnehmen.
Menge: 5848,000 St

**01.09.0006 Verbrauchsmaterial Müllsäcke groß**
Verbrauchsmaterial:
Ein St bezieht sich auf einen Reinigungsdurchgang.
Der angebotene Einheitspreis ist für eine PWC-Anlage zu
kalkulieren und beinhaltet alle Kosten für die
Lieferung und evt.anfallende Lagerkosten. Folgende
Verbrauchs- materialien sind für die PWC-Anlage
abgestimmt, bereitzustellen: Müllsäcke groß

Die Auflistung der genauen Leistungen sind der
Leistungsbeschreibung zu entnehmen.
Menge: 5848,000 St

**01.09.0007 Verbrauchsmaterial Müllsäcke klein**
Verbrauchsmaterial:
Ein St bezieht sich auf einen Reinigungsdurchgang.
Der angebotene Einheitspreis ist für eine PWC-Anlage zu
kalkulieren und beinhaltet alle Kosten für die
Lieferung und evt.anfallende Lagerkosten. Folgende
Verbrauchs- materialien sind für die PWC-Anlage
abgestimmt, bereitzustellen: Müllsäcke klein

Die Auflistung der genauen Leistungen sind der
Leistungsbeschreibung zu entnehmen.
Menge: 5848,000 St

USt %: 19,00
